# Wiesloch, Albert-Schweitzer-Schule, Generalsanierung TA
Angebotsaufforderung (GAEB 90, DA83)
DV-Nummer: 2501
Währung: EUR

## Zusätzlicher Text
ANGABEN ZUR BAUSTELLE

Sanierung der Albert-Schweitzer-Schule
(Erbaut 1972 bis 1974)

Lage der Baustelle:

Parkstraße 9, 69168 Wiesloch

ANGABEN ZUR AUSFÜHRUNG

- Demontage / Entkernung
- Komplettsanierung
- Montage Photovoltaikanlage auf dem Flachdach
- Montage Lüftungsgerät auf dem Flachdach
- Rückbau und Neumontage Blitzschutzanlage

Art und Umfang der vom Auftraggeber verlangten Eignungs- und
Gütenachweise

Prinzipiell ist durch den Auftragnehmer für alle erbrachten
Leistungen der Eignungs- und
/ oder Gütenachweis zu führen, wenn die bauaufsichtliche Zulassung
des verwendeten
Materials oder Bauteils dies verlangt (z. B.
Konformitätsbescheinigungen bei Brandschutzkonstruktionen).

Art und Lage der baulichen Anlage:

Bei dem Gebäude handelt es sich um einen klassischen quaderförmigen
2-geschossigem Bau, mit Teilunterkellerung

Der Baukörper verfügt über folgende Geschosse:
- Untergeschoß (teilunterkellert)
- Erdgeschoss
- Obergeschoss

Im Untergeschoss ist die Heizzentrale, sowie die Gebäudezuleitungen
untergebracht.

Im Erdgeschoß befindet sich der Verwaltungsbereich, Hausmeisterraum,
Werkräume

Im Obergeschossen sind die Klassenräume untergebracht.

Im Kernbereich befinden sich die Sanitären Anlagen und Technikräume,
im Zuge der Sanierungsmaßnahme wird hier ein Aufzug installiert, der
die Geschosse EG und OG verbindet.

Die Schule wird mit Abhangdecken ausgestattet.

Verkehrsverhältnisse auf der Baustelle:

Innerhalb des Gebäudes kann der Transport nur manuell erfolgen.
Parkmöglichkeiten stehen ausschließlich auf den hierfür ausgewiesenen
Parkflächen im
Bereich der öffentlichen Verkehrsflächen und begrenzt im Innenhof zur
Verfügung.

Für den Verkehr freizuhaltende Flächen:

Die vorhandenen, gekennzeichneten Feuerwehr- und Rettungswege sind
generell freizuhalten
und dürfen auch keinesfalls kurzfristig blockiert werden.

Art, Lage und Nutzbarkeit von Transporteinrichtungen und
Transportwegen:

Die Transportwege befinden sich auf dem Schulgrundstück.
Transporteinrichtungen werden vom Auftraggeber nicht zur Verfügung
gestellt.
Hebezeug ist an der Baustelle nicht vorhanden.

Lage und Ausmaß der dem Auftragnehmer für die Ausführung seiner
Leistungen zur
Mitbenutzung überlassenen Flächen:

Grundsätzlich ist das Material derart zu disponieren, dass dieses
arbeitstäglich angeliefert wird.

Besondere Anordnungen, Vorschriften und Maßnahmen:

Während der Baumaßnahme findet regelmäßig - in der Regel wöchentlich -
 ein Baubesprechung
statt. Der Auftraggeber bzw. die von ihm beauftragten Architekten und
Ingenieure protokollieren die Ergebnisse der jeweiligen
Baubesprechung und übermitteln diese den Auftragnehmer in der
Regel als E-Mail.
Die in den Baubesprechung getroffenen und / oder protokollierten
Festlegungen gelten als
vereinbart, wenn diesen nicht innerhalb von 5 Tagen nach Zugang
widersprochen wird.
Die protokollierten Termine gelten als Leistungsabruf.
Der Auftragnehmer hat nach Aufforderung vor Beginn und während der
Ausführung der vertraglich
vereinbarten Leistungen an den Baubesprechungen teilzunehmen.
Das Personal muss die deutsche Sprache, in einem der Bauleistung
angemessenen Niveau beherschen, damit eine mündliche und schriftliche
Verständigung problemlos möglich ist.
Dieser Vertreter ist nach Auftragserteilung dem Auftraggeber und der
Bauleitung TGA schriftlich zu benennen.
Diese Leistung ist in die Einheitspreise einzukalkulieren.

Arbeiten anderer Unternehmer auf der Baustelle:

Auf der Baustelle werden auch parallel zu den nachfolgend
ausgeschriebenen Arbeiten andere
Auftragnehmer tätig sein.
Es handelt sich hierbei um das bauübliche Ineinandergreifen anderer
Gewerke.

## Zusätzlicher Text
1 Sicherheits- und Baustelleneinrichtung

Technische Vorbemerkungen

Mitgeltende Normen und Regeln

Allgemeines

Es gelten jeweils die Normen und Regeln in der zum Vertragsschluss
gültigen Fassung einschließlich der Änderungen, Berichtigungen und
Beiblätter.

Soweit in der Leistungsbeschreibung auf Technische Spezifikationen,
z. B. nationale Normen, mit denen Europäische Normen umgesetzt
werden, europäische technische Zulassungen, gemeinsame technische
Spezifikationen, Internationale Normen, Bezug genommen wird, werden
auch ohne den ausdrücklichen Zusatz: "oder gleichwertig", immer
gleichwertige Technische Spezifikationen in Bezug genommen.

ASR
Technische Regeln für Arbeitsstätten (ASR)

ASR A5.2
Anforderungen an Arbeitsplätze und Verkehrswege auf Baustellen im
Grenzbereich zum Straßenverkehr - Straßenbaustellen

BaustelleneinrVV HA
Technische Baubestimmungen; Baustelleneinrichtungen;
Sicherheitsregeln für die Einrichtung und den Betrieb auf Baustellen

RSA 95
Richtlinien für die Sicherung von Arbeitsstellen an Straßen (RSA)

Angaben zu Stoffen und Bauteilen

Baustromverteiler müssen mindestens der Schutzart IP 43, die ggf.
dazu gehörenden Messeinrichtungen IP 54 entsprechen

Angaben zur Ausführung

Allgemeines

Baustelleneinrichtung auf Grasnarbe oder Humus ist nicht gestattet.
Die Kronen- und Wurzelbereiche von Bäumen sind frei zu halten. Das
gilt auch für Materiallagerungen.

Vorhandene Grenzsteine und Vermessungsmarkierungen sind mit Beginn
der Arbeiten im Zuge der Baustelleneinrichtung bis zum Räumen der
Baustelleneinrichtung zu sichern.

Werden durch die Baustelleneinrichtung Rechte Dritter - insbesondere
von Nachbarn - für die Dauer der Bauarbeiten oder vorübergehend und
kurzfristig beeinträchtigt, ist der Bauherr oder die Bauleitung
unverzüglich zu informieren. Das gilt auch im Zweifel über das
Vorliegen von Rechten oder bei zu vermutenden Beeinträchtigungen bzw.
bei Beschädigung vorhandener Bauwerke oder Bauteile.

Der Auftragnehmer ist verpflichtet, die erforderlichen Maßnahmen zum
Schutz vor Winterschäden zu treffen. Dazu gehört auch die ggf.
erforderliche Kontrolle der Baustelle, insbesondere der Schutz der
Messeinrichtungen unabhängig von deren Rechtsträgerschaft.

Beim Abbau der Baustelleneinrichtung ist zu beachten:
Der Auftraggeber ist über den beabsichtigten Abbau der
Baustelleneinrichtung oder von wesentlichen Teilen derselben zu
informieren.
Nicht mehr benötigte Teile der Baustelleneinrichtung sind
unverzüglich zu entfernen.
Nach Abbau der Baustelleneinrichtung sind das dafür benötigte Gelände
bzw. die genutzten baulichen Anlagen und Gebäude in den
ursprünglichen Zustand zu versetzen, soweit technisch möglich und
falls nichts anderes vereinbart ist.

Werden öffentliche Flächen über das vorgesehene Maß hinaus (zeitlich
oder räumlich) auf Veranlassung des Auftragnehmers in Anspruch
genommen, hat dieser die entsprechende Abstimmung mit den Behörden
vorzunehmen (z.B. Sondernutzungserlaubnis nach StVO) und die erhöhten
Gebühren zu tragen.

## Zusätzlicher Text
3 BESONDERER TEIL  -  Brandmeldeanlagen

3.1 Geltungsbereich und Ausführungsgrundlage

Die komplette Brandmeldeanlage ist nach den technischen
Aufschaltbedingungen
der Feuerwehr Stadt Wiesloch zu errichten.
Insbesondere gelten VDE 0100,0800,0833 Teil 1+2 und DIN 14675 in der
jeweils gültigen Fassung.
Die Melder und Geräte für die BMA müssen den Richtlinien des Verbandes
der Sachversicherer (VdS) mit der Geräte/Systemanerkennung
entsprechen.
Voraussetzung für die Anerkennung der Brandmeldeanlage ist, das die
Anlage nach den Richtlinien und Normen gebaut und unter Verwendung
anerkannter
Teile, die auf funktionsmäßiges Zusammenwirken abgestimmt sind, unter
Beachtung der anerkannten Regeln der Technik, errichtet wird.
Alle Pläne sind nach Absprache mit der Feuerwehr  nach DIN 14095 zu
fertigen.
Die Lage der Brandmeldeanlage, der Blitzleuchte und des
Feuerwehrschlüsseldepots wird in den Ausführungsplänen angegeben.

Vor Inbetriebnahme ist eine Abnahme mit den Planer / Bauherr sowie
einen
Sachverständigen erforderlich.
Die Ausführung des Leitungsnetz erfolgt nach DIN 14675, es wird ein
eigenes, separates Leitungsnetz verlegt. Die Verkabelung der
Komponenten
erfolgt als Ringbusleitung.
Die Montageplanung ist mit der Feuerwehr und dem Sachverständigen
abzustimmen.

## Zusätzlicher Text
3 BESONDERER TEIL  -  Wartungsarbeiten

Vorbemerkung Wartungsarbeiten von technischen Anlagen

Als Wartungsarbeiten werden Inspektionen und damit verbundene kleine
Instandsetzungsarbeiten
von technischen Anlagen und Einrichtungen bezeichnet.

Die Ausführung der Wartungsarbeiten darf nur durch für die jeweiligen
Geräte speziell geschulte
Fachleute erfolgen.

Die Wartungstermine sind sowohl mit dem Anlagenbetreiber verbindlich
zu vereinbaren,
als auch für die verschiedenen Anlagenteile untereinander
eigenverantwortlich zu koordinieren.

Gegenstand der nachfolgend aufgeführten Wartung, -nachstehend als
Wartung bezeichnet-,
sind Inspektionen, sowie kleine Instandhaltungsarbeiten an den im
Angebot enthaltenen technischen
Anlagen und Einrichtungen innerhalb der Gewährleistungsfrist.

## Brandmeldeanlage
Datum: 21.01.26

### Bereich 01 Brandmeldezentrale

**Ausführungsbeschreibung 1 -**
*Kalkulationsgrundlage für die Gesamtleistung*
Bei allen im gesamten Leistungsverzeichnis
beschriebenen Positionen sind Lieferung und Montage
bzw. Verarbeitung sowie anschliessen und in Betrieb
nehmen grundsätzlich in die Einheitspreise
einzurechnen, auch wenn dieses in den einzelnen
Positionen nicht explizit genannt ist!

Die Einbringung der zu verarbeitenden Materialien zur
Montageposition ist in die jeweilige Position
einzurechnen.

Beschreibung der Baumassnahme:

Generalsanierung der Albert-Schweitzer-Schule
in Parkstraße 9, 69168 Wiesloch

Montage- und Demontagehöhe bis 3,5 m, Standhöhe bis
ca. 2,5 m,

Das Gebäude erstreckt sich auf 2 Geschossen und einer
Teilunterkellerung (UG, EG und OG).
Das EG ist barrierefrei über den Haupteingang (Größe
ca. 1,6x2,2m) begehbar.
Das UG ist über EG und eine Tür (Größe ca. 0,9x2,2)
und eine Treppe (Breite ca. 1,6) erreichbar.
Das OG ist über EG und eine Treppe (Breite ca. 1,6)
zugänglich.
Das Flachdach ist über einen Dachausstieg (Größe ca.
1,4x0,9m) und eine Stahlaußentreppe erreichbar.

**01.001 Brandmelderzentrale, 4-Loops, Gehäuse, Erweiterung**
Die modulare Brandmelderzentrale verarbeitet Signale
automatischer und nichtautomatischer Brandmelder sowie
Brandmelder in Grenzwerttechnik.
Die Zentrale lässt sich mit mindestens 30 weiteren
Stationen (Brandmelderzentralen und Bedienterminals)
vernetzen.

Eigenschaften:
-Anschaltung und Betrieb von bis zu:
-max. 126 adressierbare Buselemente je Loop
-max. 1512 einzeln adressierte Melder
-max. 1512 Meldergruppen unabhängig vom Leitungsnetz
-Stromversorgung der Stockwerkterminals u. Signalgeber
über Bus
-Nutzung aller Kabeltypen, geschirmt/ ungeschirmt
-Leitungslänge mit Standard-Brandmeldekabel bis zu
3.300m pro Loop
-Linienstrom für loopgespeisten Signalgebern min.
1,5A, so dass bis
 zu 252 Signalgeber pro Loop möglich sind.
-Kartenhalter mit 5 Steckplätzen für den modularen
Ausbau mit:
-Linienkarte mit je 4 Loops und bis zu 252
adressierbaren Elementen
-Linienkarte (Grenzwerttechnik) mit je 8 Stichen
-I/O-Karte, mit 12 programmierbaren Ein-/Ausgängen
-modular erweiterbar auf bis zu max. 28 Loops / 56
Stiche
-Zentrale als Standalone-Version oder vernetzt
einsetzbar
-hohe Funktionssicherheit und Systemverfügbarkeit durch
 Signalverarbeitung im Melder und in der Zentrale
-ereignisabhängige, intuitive Bedienung durch
integrierte Bedieneinheit
-flexible Programmierung von komplexen, kaskadierbaren
Steuerungen
-komplexe Steuerungen können beliebig mit verschiedenen
 Zeitfunktionen, wie z.B. Tagesprogramm, Start- und
Ende-
 Verzögerung erweitert werden
-erhöhte Alarmverifikation über die Kombination
verschiedener
 Gefahrenstufen von mehreren Meldern durch eine Multi-
Zonenlogik
-Applikationsalgorithmen können ereignisgesteuert,
entweder
 potenzialfrei über einen externen Kontakt oder
zeitgesteuert,
 umgeschaltet werden
-integrierte Notlauffunktion, Notlaufbedienung gemäß
EN54
-Stromversorgung 150 W, kaskadierbar
-Ethernet-Anschluss (RJ45) zum Betrieb eines
abgesetzten
 Bedienterminals oder einer Brandmelderzentrale über
das vorhandene
 LAN des Betreibers, zur Anbindung eines GMA-Managers
und zum
 Fernzugriff über ein Software-Tool zur abgesetzten
Bedienung
-Unterstützung der Funktion "Turbo-Isolator zur
schnellen Auftrennung
 des Peripheriebusses FDnet bei Kurzschluss. Dadurch
ist die
 unterbrechungsfreie Alarmierung der Alarmtongeber
gemäß den
 Forderungen der Richtlinie MLAR gewährleistet
-alle von der Zentrale abgehenden Leitungen sind auf
Erdschluss
  überwacht, wichtige Steuerleitungen der Zentrale
sind zusätzlich auf
 Unterbruch und Kurzschluss überwacht
-max. Batteriekapazität 2 x 45 Ah
-Ein-/Ausgänge:
-1 Relaisausgang für Alarm 30V / 1A
-1 Relaisausgang für Störung 30V / 1A
-1 überwachter Alarmausgang 24V / 0,3A
-1 überwachter Störungsausgang 24V / 0,3A
-2 überwachte Hornausgänge 24V / 1A
-12 konfigurierbare Ein-/Ausgänge 24V / 0,3A, max. 1 A
gesamt

Geforderter Zentralenausbau:
-Steuerung für Feuerwehrperipheriegeräte:
  Feuerwehrbedienfeld / FIZ
  Feuerwehrschlüsseldepot
  Freischaltelement
  Übertragungseinrichtung --> Hauptmelder
  Feuerwehranzeigetableau
-Linienkarten für 4 Loops
-8 frei programmierbare Steuerein-/ oder Ausgänge
24V/0,3A
-1 Störungsrelais 30V/1A
-zusätzliche überwachte Steuerprimärleitung zur
Anschaltung von
 örtlichen Alarmgebern

Brandmeldezentrale, einschl. Linienkarten und
Steuerkarten für Feuerwehrperipherie, Gehäuse,
Batteriepack, Software und Lizenzkosten,
Zubehörmaterial und allen zum Betrieb notwendigen
systemgebundenen Komponenten liefern, zum Montageort
verbringen, montieren, Leitungen einführen und
anschließen.
Menge: 1,000 St

**01.002 Brandschutz Wandverteiler FE 30 Minuten**
Brandschutz  Wandverteiler, abgestimmt auf
in vorgenannter Position beschriebene
Brandmeldezentrale.
Gehäuse geeignet für:
Funktionserhalt 30 Minuten - im Sinne E30
Feuerwiderstand 30 Minuten - F30
mit integriertem Lüftungssystem (KLS) in der Tür
und Gehäuseoberseite Ø 40 mm,
Schutzklasse II, IP 54
2 x Kabeleinführung oben mit je Ø 2x40 + 32x18 mm,
Brandschutzplatten nach DIN 4102 A1/A2 unbrennbar,
Wandbefestigungssatz,
Tür: rechts angeschlagen mit verdeckten
Stahlscharnieren.
Öffnung durch Schwenkhebel
Nachrüstung mit DIN Halbzylinder möglich
Geprüft gemäß MLAR 11.2005
Gewicht ca. 141 kg
Verwendbarkeitsnachweise:
- ABZ-Nr. Z-78.7-94
- Gehäuse mit Elektronik geprüft bei einer staatlichen
MPA
- Nachgewiesener Funktionserhalt der BMZ über 30
Minuten
- Allgemeine bauaufsichtliche Zulassung für Typgeprüfte
Brandschutzgehäuse beim DIBt beantragt
- inklusive doppelt beplankter Rückwand
- inklusive 8 x Sonderbefestigung für Aufnahme der BMZ

Einschl. Einbaulüfter und Zubehörmaterial liefern, zum
Montageort verbringen, vorgenannte Brandmeldezentrale
im Gehäuse montieren, an der Wand befestigen,
Leitungen einführen und Einführungen fachgerecht
verschließen.
Menge: 1,000 St

**01.003 Hinweisschild**
Nach DIN 4066, Klebefolie mit der Beschriftung
"Brandmelderzentrale" oder "BMZ" oder
DIN-gerechtem Symbol.

Liefern, zum Montageort verbringen, Untergrund
reinigen und aufkleben.
Menge: 1,000 St

### Bereich 02 Peripheriegeräte

**02.001 Rauchmelder**
Rauchmelder zur Detektion von rauchbildenden Schwel-
und Flammenbränden nach dem Streulicht- Prinzip.
Brandfrüherkennung mittels moderner DA-
Detektionsalgorithmen und
wählbarer, applikationsspezifischer Parametersätze.

- Betrieb: Looptechnik
- Normen: EN 54/7, EN 54/17
- Farbe: reinweiss (ähnlich RAL9010)
- Schutzart: IP43/44
- VDS-Nr. vergeben

Einschl. Zubehörmaterial und allen systemgebundenen
Komponenten liefern, zum Montageort verbringen, an der
Zwischendecke (Raster- oder GK-Decke) oder Betondecke
montieren, Leitungen einführen und anschließen.
Menge: 104,000 St

**02.002 Wärmemelder**
Wärmemelder zur Detektion von Bränden mit raschem
Temperaturanstieg durch 2 Wärmesensoren
in Redundanz und Auswertung mittels DA-
Detektionsalgorithmen. Wählbares Einsatzverhalten
durch applikationsspezifische.

Parametersätze
- Betrieb: Looptechnik
- Normen: EN 54/5, EN 54/17
- Farbe: reinweiss (ähnlich RAL9010)
- Schutzart: IP43/44/54
- VDS-Nr. vergeben

Einschl. Zubehörmaterial und allen systemgebundenen
Komponenten liefern, zum Montageort verbringen, an der
Zwischendecke (Raster- oder GK-Decke) oder Betondecke
montieren, Leitungen einführen und anschließen.
Menge: 14,000 St

**02.003 Neuronaler Brandmelder**
Neuronaler Multisensor-Brandmelder zur frühen
Detektion von Schwel- und Flammenbränden von festen
und flüssigen Stoffen im Umfeld mit Täuschungsgrößen.
Die Brandfrüherkennung erfolgt mittels dynamischer
Signalverarbeitung und wählbarer,
applikationsspezifischer Parametersätze. Der Einsatz
ist als Multisensor-, Rauch- oder Wärmemelder
vorgesehen.

Der Melder ist in der Lage, alle Informationen
hinsichtlich des Verschmutzungsgrades, der anstehenden
Gefahrenstufe und dem aktuellen Betriebsmodus sowie
der Statusinformationen in einer Form an die
Zentraleinheit zu übergeben, dass diese Daten an eine
cloudbasierte Plattform geleitet werden können, um
dort, zum Zweck der Transparenz und der
Betriebssicherheit des Systems, ausgewertet und
analysiert zu werden.

Eigenschaften:
- Integrierter Kurzschlussisolator zur Unterstützung
einer unterbrechungsfreien Alarmierung der versorgten
Alarmtongeber auf der Ringleitung. Dadurch ist die
unterbrechungsfreie Alarmierung der Alarmtongeber
gemäß den Forderungen der Richtlinie MLAR 2015 inkl.
der Änderungen aus 2020 gewährleistet.

- Der Kurzschlussisolator wird nach Auslösung
ausschließlich durch einen Befehl von der
Überwachungseinheit vom getrennten in den
geschlossenen Zustand geschaltet.

- Frei parametrierbarer Ausgang zum Anschluss von
systemgebundenen externen Ansprechindikatoren,
Steuermodulen oder Signalgebern.

- Das Ruheblinken des Melders kann mittels
Softwareprogrammierung abgeschaltet werden

- Bei einer Anschaltung von 126 einzeladressierten
Elementen ist eine Leitungslänge von 3.300 Metern pro
Melder-Anschaltnetzwerk gewährleistet.

- Die Melder können an Leitungsnetzen mit und ohne
statischen Schirm betrieben werden. Dadurch ist eine
Übernahme von bereits vorhandenen Leitungen möglich.

- Der Melder ist mittels eines Prüfpflückers bis zu
einer Höhe von 8 Metern ohne Gerüst und Leiter prüf-
und austauschbar.

- Vollständige Abdeckung des Sockels durch den Melder,
somit keine sichtbaren Schmutzränder beim Austausch
des Melders

- Funktionsweise: Streulichtprinzip mit 2 optischen
Sensoren (Vor-/ Rückwärtsstreuung)

- Multisensormelder mit 2 optischen und 2
Wärmesensoren in Redundanz

- Normen: CEA 4021, EN 54-5, EN 54-7, EN 54-17, EN 54-
27, EN 54-29

- Optimale Erkennung von hellem/dunklem Rauch und Wärme

- Parametersätze je nach Applikation wählbar

- Resistent gegen Umwelt- und Störeinflüsse wie Staub,
Fasern, Insekten, Feuchtigkeit, extreme Temperaturen,
elektromagnetische Beeinflussung, korrosive Dämpfe,
Vibration, künstliche Aerosole und atypische
Brandphänomene

Technische Daten:
- EMV - Verträglichkeit: 50 V/m
- Abmessungen D x H: 100 x 55 mm inkl. Sockel
- Melderanzeige: rote LED
- Einsatztemperatur: -35°C bis +70°C
- Luftfeuchte: < 95% rel.
- Schutzart IEC 60529: IP 43, IP44 mit Zubehör
- VdS Zulassung: Ja

Einschl. Parametersatz für robustes Verhalten,
Zubehörmaterial und allen systemgebundenen Komponenten
liefern, zum Montageort verbringen, an der
Zwischendecke (Raster- oder GK-Decke) oder Betondecke
montieren, Leitungen einführen und anschließen.
Menge: 112,000 St

**02.004 Meldersockel (adressierbar)**
Der Meldersockel FDB221 (adressierbar)
dient zur Aufnahme eines Brandmelders und Anschaltung
an den Melderbus. Zur Ästhetik wird der Sockel vom
Melder
überdeckt. Kabeleinführung von oben Kabelzuführung von
der Seite bis 6mm Ø

- Anschluß für Drähte von 0,2-1,5mm²
- Maße (DxH) in mm: 100x22
- Höhe inkl. Melder in mm: 55

Liefern, zum Montageort verbringen und montieren.
Menge: 230,000 St

**02.005 Zwischensockelsirene**
Zwischensockelsirene für vorgenannten Rauchmelder.

Liefern, zum Montageort verbringen und montieren.
Menge: 80,000 St

**02.006 Schallgeber 105dB, a.P.**
Schallgeber DS 5 mit folgenden Eigenschaften:
- Farbe rot
- Betriebsspannung 24 V
- 31 Tonarten einschließlich DIN-Ton nach DIN 33404
Teil 3
- Max. Schalldruck 105 dBA
- Option durch externe Ansteuerung auf max. 3 weitere
Töne umzuschalten

Einschl. Zubehörmaterial und allen systemgebundenen
Komponenten liefern, zum Montageort verbringen,
montieren, Leitungen einführen, anschließen und
parametrieren.
Menge: 6,000 St

**02.007 Melderkennzeichen**
Zur Kennzeichnung der Standortadresse
oder Sockelbezeichnung (Meldergruppe).

Liefern, zum Montageort verbringen und montieren.
Menge: 247,000 St

**02.008 Druckknopfmelder, rot für Brandalarm**
Druckknopfmelder, rot für Brandalarm bestehend aus:

Gehäuse:
Gehäuse für Innen- und Außenanwendung, auch für
feuchte, nasse und staubige Bereiche.

- Farbe: rot
- Inkl. Schlüssel
- Maße in mm (H x B x T):134,3 x 134,3 x 43,2
- Kabelverschraubung: M20
- Schutzart: IP44, mit Zusatzdichtung

Elektronikeinsatz:
Zur manuellen Sofortauslösung eines Alarmes oder einer
Gefahrenmeldung, Einsatz LOOP-Netzwerktechnik.

Indirekte Auslösung durch Einschlagen der Glasscheibe
des Handfeuermeldergehäuses und Drücken des Knopfes
gemäß DIN:

- Entspricht EN54-11.

Integrierter Kurzschlusstrenner zur Unterstützung der
Funktion "Turbo-Isolator" für eine unterbrechungsfreie
Alarmierung der FDnet-versorgten Alarmtongeber.
Dadurch ist die unterbrechungsfreie Alarmierung der
Alarmtongeber gemäß den Forderungen der Richtlinie
MLAR 2005 gewährleistet.

Einschl. Zubehörmaterial und allen systemgebundenen
Komponenten liefern, zum Montageort verbringen,
montieren und anschließen.
Menge: 10,000 St

**02.009 Ein/Ausgabebaustein**
Ein/Ausgabebaustein mit 4 Steuerausgängen, mit
potentialfreien Relaiskontakten zur Ansteuerung von
z.B. Brandschutztüren. Der Baustein hat zusätzlich 4
unabhängige, auf Unterbruch
und Kurzschluss überwachte Kontakteingänge. Verwendbar
als Bestätigungsmeldung
(Rückmeldung) oder als Alarmeingänge.
Funktion Looptechnik.

- Relaisausgang: 230VAC, 4A oder 30VDC, 4A
- Integr. Kurzschlusstrenner
- Farbe: reinweiss (RAL9010)
- Farbe Deckel: Transp./matt
- Schutzart: IP30 (ohne Geh.)
- Masse BxLxH in mm: ca. 90x130x20
- Zustandsanzeige mit LED
- VDS-Nr. vorhanden

Ein / Ausgabebaustein, einschl. Aufbaugehäuse liefern,
zum Montageort verbringen, montieren, anschließen,
parametrieren und in Betrieb nehmen.
Menge: 6,000 St

**02.010 Ansaugrauchmelder**
Ansaugrauchmelder zur detektions- und
täuschungssicheren Brandfrühsterkennung von kleinsten
Rauchpartikeln, die bereits in der Anfangsphase eines
Schwelbrandes oder rauchbildenden Flammenbrandes
entstehen.
Der Ansaugrauchmelder ist für den Einsatz im
Raumschutz bis 800qm - oder Objektschutz zur
Einrichtungsüberwachung konzipiert. Die Entnahme der
Luftproben aus dem zu überwachenden Bereich erfolgt
über ein normenkonform projektiertes Rohrsystem mit
Ansaugöffnungen. Die Luftproben werden kontinuierlich
in der Detektionskammer des Ansaugrauchmelders auf
Partikel überprüft.
Einstellung der Detektionsempfindlichkeit von 0,03 bis
20%/m durch Abstufung mit min. 10 Parametersätzen,
welche direkt am Ansaugrauchmelder oder von der
Brandmelderzentrale aus zugewiesen werden.

Der Melder muss mindestens nachfolgende Anforderungen
erfüllen:
-Verwendung der  optischen Detektionstechnologie mit
zwei  Wellenlängen - Blau und Infrarot - zur
eindeutigen Beurteilung der Partikelgröße und
Partikelkonzentration

-Verhinderung von Falschalarmen durch Täuschungsgrößen
wie z.B. Staub durch Klassifizierung der Partikel

-Vollständige Integration des Melders in den Ringbus
der Brandmelderzentrale als Peripherieelement.
Bidirektionaler Datenaustausch zwischen
Ansaugrauchmelder und Brandmelderzentrale zur
Übertragung von Grundeinstellungen und Parametersätzen
sowie von Bedienungs- und Wartungsinformationen

-Überwachung einzelner Bereiche bis zu 800qm
Überwachungsfläche

-Programmierbarer Empfindlichkeitsbereich von
0,03...20%/m; Anzeige von geringeren Werten möglich

-3 Betriebsarten: Hochempfindlich, Automatische
Beurteilung, robust

-10 Parametersätze zur Einstellung auf die
Umgebungseinflüsse

-Programmierbarer Schnittstellenausgang 4...20mA zur
Ausgabe von Rauch-, Staub- und Luftstrom-Werten

-Direkte Ansteuerung von Ausblasvorrichtungen

-Automatische Unterscheidung von Rauch und Störgrößen
inkl. Signalisierung am Gerät und der
Brandmelderzentrale

-Anzeige der Echtzeit-Rauchwerte sowie der
Luftstromüberwachung über LED-Bargraph

-einstellbare optische und akustische Signalisierung
der Betriebszustände am Gerät

-Nichtflüchtiger Ereignis- und Modifikationsspeicher-
Integrierter Kurzschlusstrenner zur Unterstützung der
Funktion "Turbo-Isolator"  für eine
unterbrechungsfreie Alarmierung versorgten
Alarmtongeber. Dadurch ist die unterbrechungsfreie
Alarmierung der Alarmtongeber gemäß den Forderungen
der Richtlinie MLAR 2005 gewährleistet.

Technische Daten:
- Abmessungen (BxHxT in mm): ca. 162 x 285 x 120
- Betriebstemperatur: min. -20 ... +60°C
- Spannungsbereich: 19 ... 30V (DC)
- Betriebsstrom: 150mA (nominal), 250mA (bei Alarm)
- Kommunikationsprotokoll: FDnet (FS20), Grenzwert
- Empfindlichkeit: 0,03 ... 20%/m
- Norm: EN 54-20 A, B, C
- Eigengeräuschpegel: max. ~ 26dB(A)
- Schutzart: min. IP30
- VdS Anerkennung: G213050

Montageposition: Aufzugsanlage

Ansaugrauchmelder, einschl.
Kommunikationsschnittstelle zur direkten Integration
eines Ansaugrauchmelders in den Peripheriebus des
Brandmeldesystems und allen systemgebundenen
Komponenten liefern, zum Montageort verbringen,
montieren, anschließen, parametrieren und in Betrieb
nehmen.
Menge: 1,000 St

**02.011 ABS Rohr 25 x 1,9 mm**
ABS Rohr zur Erstellung von Rohrsystemen von
Rauchansaugsystemen.
Abgestimmt zum Anschluss an vorgenannten
Ansaugrauchmelder.
Einschl. Zubehör, anteiligen PVC Rohrschelle mit
Spannbügel und ABS Kleber liefern, zum Montageort
verbringen und an der Betondecke und/oder Mauer-
und/oder Betonwand montieren.
Menge: 60,000 m

**02.012 ABS Bogen d=25 / 90°**
ABS Bogen zur Erstellung von Rohrsystemen von
Rauchansaugsystemen.
Abgestimmt zum Anschluss an vorgenannten
Ansaugrauchmelder.
Einschl. Zubehör, anteiligen PVC Rohrschelle mit
Spannbügel und ABS Kleber liefern, zum Montageort
verbringen und an der Betondecke und/oder Mauer-
und/oder Betonwand montieren.

Dimension: d=25mm  /  90°
Menge: 8,000 St

**02.013 ABS T-Stück d=25mm**
ABS T-Stück zur Erstellung von Rohrsystemen von
Rauchansaugsystemen.
Abgestimmt zum Anschluss an vorgenannten
Ansaugrauchmelder.
Einschl. Zubehör, anteiligen PVC Rohrschelle mit
Spannbügel und ABS Kleber liefern, zum Montageort
verbringen und an der Betondecke und/oder Mauer-
und/oder Betonwand montieren.

Dimension: d=25mm
Menge: 6,000 St

**02.014 ABS - Kugelhahn, d=25mm**
ABS - Kugelhahn zur Erstellung von Rohrsystemen von
Rauchansaugsystemen.
Abgestimmt zum Anschluss an vorgenannten
Ansaugrauchmelder.
Einschl. Zubehör, anteiligen PVC Rohrschelle mit
Spannbügel und ABS Kleber liefern, zum Montageort
verbringen und an der Betondecke und/oder Mauer-
und/oder Betonwand montieren.

Dimension: d=25mm
Menge: 2,000 St

### Bereich 03 Feuerwehrperipherie

**03.001 Edelstahlsäule für FSD**
Schnellmontage-Säule für Feuerwehrschlüsseldepot zum
Ausgießen gemäß VdS 2350 -11/05 Anhang B. Nach DIN
14675 mit VdS-Anerkennung.

Zur Anwendung bei schwierigen Einbaubedingungen. Die
abnehmbare Rückwand ermöglicht eine leichte und
schnelle Montage von FSD und FSE. Wechselbare
Halterung für FSE oder PZ oberhalb des FSD, zur
besseren Montage. Hochwertige Verarbeitung aus
Edelstahl mit geschliffener Oberfläche für edle Optik
und hohe Witterungsresistenz. Seitlich abgeschrägter
Deckel fördert den Ablauf von Spritzwasser.
Deckelbefestigung mit vandalismussicherem
Clipverschluss.

Anschlussdose mit Deckelkontakt zur sicheren
Verdrahtung im Säulenkorpus. Umfangreiches
Montagematerial.

Edelstahlsäule einschl. Zubehörmaterial liefern, zum
Montageort verbringen, montieren und mit Beton C20/25
ausgießen.
Menge: 1,000 St

**03.002 Feuerwehrschlüsseldepot (FSD), Montage in Edelstahlsäule**
Feuerwehrschlüsseldepot (FSD), zur Montage in
vorgenannter Edelstahlsäule, nach DIN 14675 Klasse 3
mit VdS-Anerkennung. Inkl. Heizung, Außentür-
Anbohrschutz und integrierter LED-Depotbeleuchtung.
Leicht erreichbare Schlüssel durch Schwenkmechanismus
der Objektschlüsselüberwachung (OSÜ). Die modulare
Bauweise
ermöglicht eine schnelle Ausführung von
Wartungsarbeiten.
Alle Bauteile sind mit Steckverbindern ausgestattet,
daher
keine Lötarbeiten vor Ort notwendig. Die komplette
Elektronik,
sowie die Anschlüsse befinden sich auf einer Platine.
Ansteuerbar
in 12 oder 24 Volt durch integrierten
Spannungswandler. Mit
1 bis 4 OSÜ`s lieferbar. Die Implementierung
zusätzlicher OSÜ`s ist auch nach dem Einbau möglich.
Schneller
Einbau oder Tausch von Überwachungszylindern durch
Entnahmemechanismus der OSÜ.
Vorgerüstet f. Profilzylinder mit Standardlänge 30/10.

Feuerwehrschlüsseldepot einschl. allen
systemgebundenen Komponenten liefern, zum Montageort
verbringen, in vorgeannter Säule montieren,
anschließen und in Betrieb nehmen.
Menge: 1,000 St

**03.003 Freischaltelement (FSE) Typ PZ als Zubehör für**
Freischaltelement (FSE) Typ PZ als Zubehör für
vorgenanntes Feuerwehrschlüsseldepot.
Nach DIN 14675 mit VdS-Anerkennung. Dient zur
manuellen Auslösung der BMA im Einsatzfall.
Nur zu bedienen mit dem individuellen Schlüssel
der zuständigen Feuerwehr. Vorgerüstet für
Profilzylinder mit Standardlänge 30/10. Hochwertige
Optik und Verarbeitung durch Putzblende mit
Staubschutzscheibe. Frontplattenbefestigung mit
Sicherheitsschrauben.

Freischaltelement liefern, zum Montageort verbringen,
montieren anschließen und in Betrieb nehmen.
Menge: 1,000 St

**03.004 Blitzleuchte 24V rot**
Rote Blitzleuchte mit Schutzkorb, zur Montage auf
vorgenannter FSD Säule:

Blitzenergie nach Angabe der Fachbauleitung, 5 oder
2,5 Joule
Maße ca.: H=88, B=88, T=81mm
Haubenfarbe: Rot
Bemessungspannung: 24V
Schutzart: IP54

Blitzleuchte einschl Zubehörmaterial liefern, zum
Montageort verbringen, montieren anschließen und in
Betrieb nehmen.
Menge: 1,000 St

**03.005 Feuerwehr-Informationszentrale (FIZ)**
Feuerwehr-Informationszentrale (FIZ)
inkl. FAT mit Grafikdisplay, Redundanz
und FBF.
- Abgesetzte Feuerwehr-Anlaufstelle
- Stahlblechgehäuse, feuerrot (RAL 3000)
- Montage auf Putz im Innenbereich
- Integriertes Laufkartendepot
- 2-Flügel-Türsystem
- Einbauvorbereitung für Hauptmelder
(Druckknopfmelder)
Kapazität des Laufkartendepots:
min. 560 Karten im DIN A3-Hochformat
jeweils bei Blattstärke 0,7 mm
Abmessung (BxHxT): ca. 700 x 500 x 350 mm
Ausgestattet mit folgenden Komponenten:
Zentralenmodul (ZM)
Das APLIMO-Zentralenmodul wird an eine serielle
Schnittstelle der Brandmelderzentrale angeschaltet und
realisiert durch 2 weitere Schnittstellen einen
redundanten APLIMO-Ring.
VdS-Anerkennungs-Nr.
Kombination aus Feuerwehr-Anzeigetableau
(FAT) nach DIN 14662 und Feuerwehr-Bedienfeld (FBF)
nach DIN 14661 zum Einbau in ein Gehäuse. Die
FAT/FBFKombination in Ausführung mit schwenkbarer
Folientastatur wird in den redundanten APLIMO-Ring
integriert. Die Meldungsanzeige erfolgt auf einem  LCD
Grafikdisplay
(6x20 Zeichen). Vollständige Darstellung des
Zusatztextes durch 3. Zeile je Meldung möglich.

Feuerwehrinformationszentrale einschl. Software und
allen systemgebundenen Komponenten liefern, zum
Montageort verbringen, montieren, anschließen und in
Betrieb nehmen.
Menge: 1,000 St

**03.006 Feuerwehrübertragungseinrichtung, Inbetriebnahme**
Einrichtung und Inbetriebnahme der
Übertragungseinrichtung zur Feuerwehr.

 Klärung und Bearbeitung aller erforderlichen Anträge
 für den Betreiber, der Übertragungstechnik und Montage
 der Geräte mit Inbetriebnahme und Überprüfung.

 Lieferumfang:
 - Antragsbearbeitung für den Betreiber
 - Klärung der Übertragungstechnik
 - Absprache der Montageorte
 - Montage und Inbetriebnahme
 - Inbetriebnahme mit dem Konzessionär
Menge: 1,000 psch

### Bereich 04 Kabel und Leitungen

**04.001 Fernsprechkabel, J-H(St)H 2x2x0,8 mm, rot**
Halogenfreies Fernsprechkabel, J-H(St)H 2x2x0,8 mm,
liefern, zum Montageort verbringen und in vorhandene
Kabelrinnen und/oder Steigtrasse in Teillängen
verlegen oder in Leitungsführungskanäle oder Leerrohre
einziehen, mit Sammelbefestigungen verlegen und/oder
in vorhandene Schlitze unter Putz und/oder in
Trockenbauwand oder Vorsatzschale verlegen.
Ausführung in Farbe rot.
Cu-Zahl 25
Menge: 350,000 m

**04.002 Fernsprechkabel, J-H(St)H 4x2x0,8 mm, rot**
Halogenfreies Fernsprechkabel, J-H(St)H 4x2x0,8 mm,
liefern, zum Montageort verbringen und in vorhandene
Kabelrinnen und/oder Steigtrasse in Teillängen
verlegen oder in Leitungsführungskanäle oder Leerrohre
einziehen, mit Sammelbefestigungen verlegen und/oder
in vorhandene Schlitze unter Putz und/oder in
Trockenbauwand oder Vorsatzschale verlegen.
Ausführung in Farbe rot.
Cu-Zahl 45
Menge: 20,000 m

### Bereich 05 Sonstiges

**05.001 Baustelleneinrichtung**
Baustelleneinrichtung, für die gesamten Leistungen des
AN.
Eingeschlossen sind die für die Dauer der
vertraglichen Leistungen erforderlichen Geräte,
Werkzeuge, Arbeitsbühnen, Betriebsstoffe, Hilfsmittel,
Innengerüste, Abschrankungen, Schutzgeländer,
Abdeckungen, Schutzmaßnahmen an vorh. Bausubstanz,
Materialtransport zur Baumaßnahme, Einbringung,
Lagerung und Einrichten der Lagerplätze, sowie
Absicherung dieser sowie die Baustellenräumung, für
Leistungen des AN. Eingeschlossen ist die komplette
Beräumung einschließlich Abtransport des vom AN
verwendeten Materials (Restmaterial, Müll-und Schutt
des AN, Leergebinde etc.).
Das Vorhalten eines Schuttcontainers für anfallenden
Bauschutt des AN für die gesamte Ausführungszeit, oder
täglicher Abtransport des anfallenden Bauschutts.
Lagerplätze sind mit der Bauleitung abzustimmen.
Menge: 1,000 psch

**05.002 Werk- und Montagepläne**
Erstellen der Werk- und Montagepläne auf Basis der
vorliegenden Ausführungsplanung.

Die Pläne sind vor Baubeginn der Bauleitung zur
Freigabe vorzulegen.
Menge: 1,000 psch

**05.003 Programmierung und Inbetriebnahme Gesamtanlage**
Programmierung und Inbetriebnahme der Brandmeldeanlage.
Folgende Leistungen sind in den Einheitspreis
einzurechnen:

- Anlage Programmieren
- Inbetriebnahme der Anlage
- Anschluss der zentralenseitigen Kabel
- Funktionseinstellung der Meldersysteme
- Softwareparametrierung der Meldergruppen
- Inbetriebsetzung der Apparate
- Funktionskontrolle der Anlage und der
Übertragungseinrichtung
- Ausprüfen von Steuerungen bis zur Schnittstelle zum
Fremdsystem
Menge: 1,000 psch

**05.004 Bestandspläne BMA**
Bestandspläne der Brandmeldeanlage gemäss
den einschlägigen DIN-Normen erstellen und einschl.
der kompletten, anlagenspezifischen technischen
Unterlagen (Betriebsanweisungen, Datenblätter, Mess-
und Prüfprotokolle sowie Abnahmebescheinigungen und
Klemm- und Belegungspläne) vierfach bei der Abnahme
der Anlage übergeben.
Die Bestandspläne sind zusätzlich in zweifacher
Ausfertigung auf Datenträger (USB-Stick) zu übergeben.
Die Schnittstellen müssen dabei den geltenden
Standards (pdf und DWG) entsprechen. Die Unterlagen
sind, getrennt nach Titeln in Ordnern abzuheften und
zu beschriften.
Menge: 1,000 psch

**05.005 Feuerwehrlaufkarten DIN A3**
Feuerwehrlaufkarten DIN A3
Beschreibung:
Laufkarten bis 20 MG zur internen Verwendung.
- Feuerwehrlaufkarten im Format DIN A3,
- wasserfest laminiert
- Laser-Farbausdruck
- inkl. Archivierung der CAD-Daten

Die Grundrissdaten werden durch die Fachplanung im dwg-
Format zu Verfügung gestellt.
Menge: 15,000 St

**05.006 Einweisung Betreiber**
Einmalige Einweisung des Betreibers in die
anlagenspezifische Bedienung der Anlage im Zuge der
Inbetriebnahme / Abnahme der BMA.
Aushändigung des Betriebsbuches sowie einer
Kurzbedienungsanleitung der BMZ.
Aushändigung der Abnahme- und Prüfprotokolle
Menge: 1,000 psch

**05.007 Abnahme Feuerwehr**
Teilnahme an der Abnahme durch die Feuerwehr.
Beistellung eines Technikers für die Dauer der Abnahme.
Menge: 1,000 psch

**05.008 Abnahme durch Sachverständigen**
Prüfung der Brandmeldeanlage gemäß Technischer
Prüfverordnung, DIN VDE 0833, DIN 14675, EN 54 durch
staatlich anerkannte Sachverständigen.
Einschl. Bereitstellung eines Technikers zur
Begleitung der Sachverständigenabnahme.
Menge: 1,000 psch

**Ausführungsbeschreibung 2 -**
*Arbeitsgerüste*

**05.009 Arbeitsgerüst/Arbeitsbühne bis 3,5 m, fahrbar, Gebrauchsüberl.**
Arbeitsgerüst/Arbeitsbühne, fahrbar, gemäß DIN EN
1004, einschl. Zubehör, liefern, einbringen, aufbauen
und nach Bauende demontieren und abtransportieren.

In den Einheitspreis sind Änderungen im Zuge der
Arbeiten, wie z.B. Demontage und Wiedermontage der
oberen Ebene beim verschieben zwischen Unterzügen und
haustechnischen Installationen und bei
unterschiedlichen Rohdeckenhöhen, usw. einzurechnen.

Arbeitshöhe : bis ca.3,5 m
Gebrauchsüberlassung: 4 Monate
Menge: 1,000 psch
Zuordnung: 392 KatKgr

**05.010 Verlängerung der Gebrauchsüberlassung**
Verlängerung der Gebrauchsüberlassung für das in
vorgenannter Position fahrbare Arbeitsgerüst
Menge: 1,000 StWo
Zuordnung: 392 KatKgr

### Bereich 06 Demontage- und Änderungsarbeiten

**Ausführungsbeschreibung 3 -**
*Vorbemerkung Rückbau BMA*
Im Gebäude ist eine bestehende Brandmeldeanlage der
Fa. Bosch verbaut. Die Meldung an die Feuerwehr
erfolgt derzeit über die Brandmeldezentrale der
benachbarten Realschule.

Im Zuge der Sanierungsmaßnahme wird die Bestandsanlage
komplett zurückgebaut und nach Fertigstellung eine
neue eigenständige Anlage mit eigenem Hauptmelder
erstellt.

In dem Titel ist das Stillegen und die Demontage der
bestehenden Anlage beschrieben.

Alle hierfür benötigten Leistungen, Werkzeuge und
Materialien sind in den Einheitspreis einzurechnen.

**06.001 Brandmeldeanlage abschalten, trennen**
Bestehende Anlage der Fa. Bosch abschalten und trennen.
Menge: 1,000 psch

**06.002 Demontage Brandmeldezentrale**
Demontage und Entsorgung Brandmeldezentrale

Standort: Untergeschoss
Hauptabmessungen H/B/T: bis 800/600/400

Folgende Leistungen sind in den Einheitspreis
einzurechnen:

-Abklemmen / abschneiden von Zu- und Abgangsleitungen
 2x2x0,8mm und aus dem Schrank  herausziehen (ca. 16
Stück)

-Schaltschrankbefestigung lösen, Schaltschrank
 aus dem Gebäude transportieren und abtransportieren
und
 fachgerecht entsorgen. Der Nachweis der fachgerechten
 Entsorgung ist vorzulegen.

Alle hierfür benötigten Leistungen, Werkzeuge und
Materialien sind in den Einheitspreis einzurechnen.
Menge: 1,000 psch

**06.003 Elektronikkomponenten, demontieren, entsorgen**
Fest montierte elektronische Geräte, wie Rauchmelder,
Brandsensoren, Steuergeräte und Hörmelder a.P. oder
u.P. montiert, einschl. Befestigungen und allen
systemgebundenen Komponenten, demontieren,
abtransportieren und fachgerecht entsorgen.

Demontageort: Untergeschoss, Erdgeschoss, Obergeschoss
Menge: 250,000 St

### Bereich 07 Stundenlohnarbeiten

**Ausführungsbeschreibung 38 -**
*Vorbemerkungen Stundenlohnarbeiten*
Die Ausführung von Stundenlohnarbeiten muss vom
Auftragnehmer vor Beginn der
Arbeiten dem Auftraggeber schriftlich angezeigt und
von letzterem genehmigt werden.
Unterbleibt die vorherige Absprache mit der
Bauleitung, so kann diese die Anerkenntnis von bereits
ausgeführten Taglohnarbeiten verweigern.
Stundelohn-Arbeitszettel müssen eindeutig erkennen
lassen:

- Vor- und Zunamen,

- Beruf,

- Lohngruppe laut Tarif,

- Arbeitsleistung nach Zeit, Ort und Dauer,

- Verbrauch an Materialien,

- Benutzung von Maschinen,

- Fuhrleistungen, incl. Nutzlast und Art der Fahrzeuge

Die vom Auftragnehmer bzw. seinem Bevollmächtigten
unterschriebenen Stundenzettel
müssen für jeden Kalendertag ausgestellt sein und sind
täglich der Bauleitung in
doppelter Ausfertigung zur Anerkenntnis vorzulegen.
Nachträglich eingereichte
Stundelohnzettel werden nicht anerkannt.

Für Material-Verrechnungssätze, die in den LV-
Positionen nicht aufgeführt sind, müssen vor Beginn
der Arbeiten genehmigte Nachtragsangebote vorliegen.

Zuschläge für Nacht-, Sonntags- und Feiertagsarbeit
sind nicht einzurechnen, sollten
solche durch Verursachung durch den AN anfallen, so
werden diese nicht vergütet,
ansonsten gelten dafür die gesetzlichen tariflichen
Bestimmungen. Während der
gesamten Montage- bzw. Bauzeit können keine
Forderungen für Extra-Anfahrten
verrechnet werden.

Mit der Unterschrift auf dem Rapportzettel wird von
der Bauleitung nur bestätigt, dass die Arbeiten
ausgeführt wurden und die Anzahl der Stunden korrekt
ist. Eine Anerkennung dem Grund nach kann nur durch
den AG erfolgen.

**07.001 Obermonteur**
*** Stundenlohnarbeiten
Lohngruppe 7
Menge: 5,000 Std
Zuordnung: 429 KatKgr

**07.002 Selbstständiger Monteur**
*** Stundenlohnarbeiten
Lohngruppe 6
Menge: 5,000 Std

**07.003 Monteur**
*** Stundenlohnarbeiten
Lohngruppe 4
Menge: 5,000 Std

### Bereich 08 Wartungsarbeiten

**Ausführungsbeschreibung 4 -**
*Wartung und Prüfung der Brandmeldeanlage*
Folgende Prüfung müssen mindestens durchgeführt werden:

a) Energieversorgung
  Funktion Netzausfall prüfen;
  Belastungsprüfung der Batterien nach
Herstellerangeben;
  Überprüfen der Batterieladespannung an den
Batterieklemmen;
  Funktion Batterieausfall prüfen.

b) Alarmzähler

  Alarmzählerstand mit Eintragungen im Betriebsbuch
vergleichen und
  gegebenenfalls Ursachen für Falschalarme ermitteln;
  gegebenenfalls Hintergrundspeicher auf
Abweichungen oder besondere
  Ereignisse begutachten.

c) Übertragungswege/ Melder

  Je Übertragungsweg (Primärleitung) ist die Prüfung
eines Melders je
  Quartal ausreichend, wenn im Jahr alle
zerstörungsfrei prüfbaren Melder
  und die Übertragungswege mit nicht zerstörfrei
prüfbaren Meldern geprüft
  werden, darunter:

  Übertragungswege auf bestimmungsgemäße Funktion;
  Überprüfung der Handfeuermelder;
  Überprüfung der automatischen Brandmelder

d) Funktionsprüfung

  Alle optischen und akustischen
Alarmierungseinrichtungen;
  Zusätzliche Peripheriegeräte, z. B. Feuerwehr-
Schlüsseldepot, FAT, FBF;
  Ansteuereinrichtungen von ÜE für Fernalarm;
  Ansteuereinrichtungen von ÜE für die
Störungsweiterleitung
  Steuereinrichtungen (z. B. Löschanlage,
Feststellanlage).

e) Sichtprüfung/ Begehung

  Überprüfung auf Änderung der Raumnutzung oder
Raumgestaltung.
  Überprüfen, ob die Räume, die nicht in die
Überwachung einbezogen
  sein müssen, hinsichtlich ihrer Brandlast
unbedenklich sind.
  Überprüfen des freien Raumes (0,5 m) um die Melder;
  Überprüfen aller Melder auf ordnungsgemäße
Befestigung und auf
  mechanische Beschädigung.

  Wartung
  Die Wartung muss einmal jährlich durchgeführt
werden, darunter:
  Pflege und Reinigung von Anlagenteilen;
Auswechseln von
  Komponenten mit begrenzter Lebensdauer
  (z. B. Brandmelder, Akkumulatoren, Geräte
  und Speicherbatterien) nach Ablauf der
Nutzungsdauer;
  Justieren, Neueinstellen, Abgleichen von Bauteilen
und Geräten;
  FSD alle Funktionen überprüfen einschließlich der
Entnahme der
  Objektschlüssel;
  Überprüfung der Feuerwehr-Laufkarten auf
Aktualität;
  Alle zur Dokumentation gehörenden Unterlagen auf
Vollständigkeit
  und Aktualität überprüfen.

**08.001 Wartung im 1. Jahr nach der Inbetriebnahme**
Wartung und Prüfung wie zuvor in
Ausführungsbeschreibung beschrieben.

Wartungsvertrag auf Grundlage des Angebotes.

Bei der Kalkulation der Wartungskosten sind für die im
Leistungsverzeichnis beschriebenen Anlagenteile alle
notwendigen Wartungsarbeiten sowie Verbrauchs- und
Austauschmaterialien zu berücksichtigen.

Wartungs- und Prüfungskosten für das 1. Jahr
(innerhalb der Gewährleistung)
Menge: 1,000 Jahr

**08.002 Wartung im 2. Jahr nach der Inbetriebnahme**
Wartung und Prüfung wie zuvor in
Ausführungsbeschreibung beschrieben.

Wartungsvertrag auf Grundlage des Angebotes.

Bei der Kalkulation der Wartungskosten sind für die im
Leistungsverzeichnis beschriebenen Anlagenteile alle
notwendigen Wartungsarbeiten sowie Verbrauchs- und
Austauschmaterialien zu berücksichtigen.

Wartungs- und Prüfungskosten für das 2. Jahr
(innerhalb der Gewährleistung)
Menge: 1,000 Jahr

**08.003 Wartung im 3. Jahr nach der Inbetriebnahme**
Wartung und Prüfung wie zuvor in
Ausführungsbeschreibung beschrieben.

Wartungsvertrag auf Grundlage des Angebotes.

Bei der Kalkulation der Wartungskosten sind für die im
Leistungsverzeichnis beschriebenen Anlagenteile alle
notwendigen Wartungsarbeiten sowie Verbrauchs- und
Austauschmaterialien zu berücksichtigen.

Wartungs- und Prüfungskosten für das 3. Jahr
(innerhalb der Gewährleistung)
Menge: 1,000 Jahr

**08.004 Wartung im 4. Jahr nach der Inbetriebnahme**
Wartung und Prüfung wie zuvor in
Ausführungsbeschreibung beschrieben.

Wartungsvertrag auf Grundlage des Angebotes.

Bei der Kalkulation der Wartungskosten sind für die im
Leistungsverzeichnis beschriebenen Anlagenteile alle
notwendigen Wartungsarbeiten sowie Verbrauchs- und
Austauschmaterialien zu berücksichtigen.

Wartungs- und Prüfungskosten für das 4. Jahr
(innerhalb der Gewährleistung)
Menge: 1,000 Jahr

USt %: 19,00
